# Coral Sauberlaufzonen
Leistungsbeschreibung (GAEB 90, DA81)
Währung: EUR

## Sauberlaufzonen
Datum: 28.09.16

### Kapitel 1 Coral

**1.1 Coral Bright**
Textiles Sauberlaufsystem entsprechend den
Anforderungen der EN 1307,

Herstellungsart: getuftet,  5/32"Schnittpol
Polmaterial: Econyl, 100% recyceltes Polyamid-BCF
Trägermaterial: Polyesterfaservlies
Rückenmaterial: Everfort® Vinyl

Hergestellt in Europa mit phthalatfreiem Vinylrücken
und zu 100% recyclingfähig.

Strapzierwert (EN 1307): Klasse 32
Gesamtdicke (ISO 1765): 8,5 mm
Gesamtgewicht (ISO 8543): 4.200 g/m²
Poleinsatzgewicht (ISO 8543): 1.070 g/m²
Brandverhalten (EN 13501-1): Bfl-s1
Komfortwert (EN1307): LC4

Dessin/Farbe: Mehrfarbig, meliert mit Kratzgarn,
Rollen inkl. 2,5 cm Everfort-Vinylstoßrand:
90 cm / 130 cm / 200 cm
Matten inkl. 2,5 cm umlaufenden Vinyl-Stoßrand:
60 x 90 cm / 90 x 150 cm
Farbton nach Wahl des AG aus der Standardkollektion,

Erzeugnis des Belages Coral® Bright,
Farbe...........oder gleichwertiger Art.

Erzeugnis des Belages

.......................................................
vom Bieter einzutragen.

**1.2 Coral Brush**
Textiles Sauberlaufsystem entsprechend den
Anforderungen der EN 1307,

Herstellungsart: getuftet,  5/32"Schnittpol
Polmaterial: Econyl, 100% recyceltes Polyamid-BCF
Trägermaterial: Polyesterfaservlies
Rückenmaterial: Everfort® Vinyl
(auch mit FR-Latex-Rücken erhältlich)

Hergestellt in Europa mit phthalatfreiem Vinylrücken
und zu 100% recyclingfähig.

Strapzierwert (EN 1307): Klasse 33
Gesamtdicke (ISO 1765): 9,0 mm
Gesamtgewicht (ISO 8543): 4.050 g/m²
Poleinsatzgewicht (ISO 8543): 920 g/m²
Brandverhalten (EN 13501-1): Bfl-s1
Komfortwert (EN1307): LC3

Dessin/Farbe: Mehrfarbig, meliert mit Kratzgarn
Rollen inkl. 2,5 cm Everfort-Vinylstoßrand:
105 cm / 155 cm / 205 cm
Matten inkl. 2,5 cm umlaufenden Vinyl-Stoßrand:
55 x 90 cm / 90 x 155 cm / 135 x 205 cm / 205 x 300 cm
Farbton nach Wahl des AG aus der Standardkollektion,

Erzeugnis des Belages Coral® Brush,
Farbe...........oder gleichwertiger Art.

Erzeugnis des Belages

.......................................................
vom Bieter einzutragen.

**1.3 Coral Brush Fliesen**
Textiles Sauberlaufsystem in Fliesen entsprechend den
Anforderungen der EN 1307,

Herstellungsart: getuftet,  5/32"Schnittpol
Polmaterial: Econyl, 100% recyceltes Polyamid-BCF
Trägermaterial: Polyesterfaservlies
Rückenmaterial: Everfort® Vinyl

Hergestellt in Europa mit phthalatfreiem Vinylrücken
und zu 100% recyclingfähig.

Strapzierwert (EN 1307): Klasse 33
Gesamtdicke (ISO 1765): 9,0 mm
Gesamtgewicht (ISO 8543): 4.700 g/m²
Poleinsatzgewicht (ISO 8543): 920 g/m²
Brandverhalten (EN 13501-1): Bfl-s1
Komfortwert (EN1307): LC3

Dessin/Farbe: Mehrfarbig, meliert mit Kratzgarn
Format Fliesen: 50 x 50 cm
Farbton nach Wahl des AG aus der Standardkollektion,

Erzeugnis des Belages Coral® Brush Fliesen,
Farbe...........oder gleichwertiger Art.

Erzeugnis des Belages

.......................................................
vom Bieter einzutragen.

**1.4 Coral Classic**
Textiles Sauberlaufsystem entsprechend den
Anforderungen der EN 1307,

Herstellungsart: getuftet,  5/32"Schnittpol
Polmaterial: 100% Polyamid-BCF
Trägermaterial: Polyesterfaservlies
Rückenmaterial: Everfort® Vinyl
(auch mit FR-Latex-Rücken erhältlich)

Hergestellt in Europa mit phthalatfreiem Vinylrücken
und zu 100% recyclingfähig.

Strapzierwert (EN 1307): Klasse 33
Gesamtdicke (ISO 1765): 9,0 mm
Gesamtgewicht (ISO 8543): 4.000 g/m²
Poleinsatzgewicht (ISO 8543): 870 g/m²
Brandverhalten (EN 13501-1): Bfl-s1
Komfortwert (EN1307): LC3

Dessin/Farbe: Mehrfarbig, meliert mit Kratzgarn
Rollen inkl. 2,5 cm Everfort-Vinylstoßrand:
105 cm / 155 cm / 205 cm
Matten inkl. 2,5 cm umlaufenden Vinyl-Stoßrand:
55 x 90 cm / 90 x 155 cm / 135 x 205 cm / 205 x 300 cm
Farbton nach Wahl des AG aus der Standardkollektion,

Erzeugnis des Belages Coral® Classic,
Farbe...........oder gleichwertiger Art.

Erzeugnis des Belages

.......................................................
vom Bieter einzutragen.

**1.5 Coral Classic Fliesen**
Textiles Sauberlaufsystem in Fliesen entsprechend den
Anforderungen der EN 1307,

Herstellungsart: getuftet,  5/32"Schnittpol
Polmaterial: 100% Polyamid-BCF
Trägermaterial: Polyesterfaservlies
Rückenmaterial: Everfort® Vinyl

Hergestellt in Europa mit phthalatfreiem Vinylrücken
und zu 100% recyclingfähig.

Strapzierwert (EN 1307): Klasse 33
Gesamtdicke (ISO 1765): 9,0 mm
Gesamtgewicht (ISO 8543): 4.700 g/m²
Poleinsatzgewicht (ISO 8543): 870 g/m²
Brandverhalten (EN 13501-1): Bfl-s1
Komfortwert (EN1307): LC3

Dessin/Farbe: Mehrfarbig, meliert mit Kratzgarn
Format Fliesen: 50 x 50 cm
Farbton nach Wahl des AG aus der Standardkollektion,

Erzeugnis des Belages Coral® Classic Fliesen,
Farbe...........oder gleichwertiger Art.

Erzeugnis des Belages

.......................................................
vom Bieter einzutragen.

**1.6 Coral Duo**
Textiles Sauberlaufsystem entsprechend den
Anforderungen der EN 1307,

Herstellungsart: getuftet,  5/32"Schnittpol
Polmaterial: Polyamid-BCF, mit 75% recyceltem Econyl
Trägermaterial: Polyesterfaservlies
Rückenmaterial: Everfort® Vinyl
(auch mit FR-Latex-Rücken erhältlich)

Hergestellt in Europa mit phthalatfreiem Vinylrücken
und zu 100% recyclingfähig.

Strapzierwert (EN 1307): Klasse 33
Gesamtdicke (ISO 1765): ca. 9,0 mm
Gesamtgewicht (ISO 8543): 3.800 g/m²
Poleinsatzgewicht (ISO 8543): 670 g/m²
Brandverhalten (EN 13501-1): Bfl-s1
Komfortwert (EN1307): LC2

Dessin/Farbe: Rippenstruktur mit Kratzgarn
Rollen inkl. 2,5 cm Everfort-Vinylstoßrand: 205 cm
Farbton nach Wahl des AG aus der Standardkollektion,

Erzeugnis des Belages Coral® Duo,
Farbe...........oder gleichwertiger Art.

Erzeugnis des Belages

.......................................................
vom Bieter einzutragen.

**1.7 Coral Go**
Textiles Sauberlaufsystem entsprechend den
Anforderungen der EN 1307,

Herstellungsart: getuftet,  5/32"Schnittpol
Polmaterial: Econyl, 100% recyceltes Polyamid-BCF
Trägermaterial: Polyesterfaservlies
Rückenmaterial: Everfort® Vinyl

Hergestellt in Europa mit phthalatfreiem Vinylrücken
und zu 100% recyclingfähig.

Strapzierwert (EN 1307): Klasse 32
Gesamtdicke (ISO 1765): 8,0 mm
Gesamtgewicht (ISO 8543): 3.900 g/m²
Poleinsatzgewicht (ISO 8543): 780 g/m²
Brandverhalten (EN 13501-1): Bfl-s1
Komfortwert (EN1307): LC3

Dessin/Farbe: Mehrfarbig, meliert
Rollen inkl. 2,5 cm Everfort-Vinylstoßrand:
90 cm / 130 cm / 200 cm
Matten inkl. 2,5 cm umlaufenden Vinyl-Stoßrand:
60 x 90 cm / 90 x 150 cm
Farbton nach Wahl des AG aus der Standardkollektion,

Erzeugnis des Belages Coral® Go,
Farbe...........oder gleichwertiger Art.

Erzeugnis des Belages

.......................................................
vom Bieter einzutragen.

**1.8 Coral Grip HD**
Vinyl-Sauberlaufsystem für den Außenbereich,
entsprechend den Anforderungen der EN 1307,

Herstellungsart: 3-dimensional gebundene Monofilamente
+ Antirutschgranulat
Polmaterial: 100% Vinyl, durchgefärbt
Rückenmaterial: offene Struktur / Everfort® Vinyl

Hergestellt mit phthalatfreiem Vinylrücken und zu 100%
recyclingfähig.

Strapzierwert (EN 1307): Klasse 33
Gesamtdicke (ISO 1765): mit Rücken 17 mm /
offene Struktur 16 mm
Gesamtgewicht (ISO 8543): mit Rücken 8.100 g/m² /
offene Struktur 5.500 g/m²
Brandverhalten (EN 13501-1): Bfl-s1

Dessin/Farbe: einfarbig mit Reliefdesign
Rollen inkl. 2,5 cm Everfort-Vinylstoßrand: 127 cm
Rollen, offene Struktur: 122 cm
Matten, offene Struktur: 60 x 90 cm
Farbton nach Wahl des AG aus der Standardkollektion,

Erzeugnis des Belages Coral® Grip HD,
Farbe...........oder gleichwertiger Art.

Erzeugnis des Belages

.......................................................
vom Bieter einzutragen.

**1.9 Coral Grip MD**
Vinyl-Sauberlaufsystem für den Außenbereich,
entsprechend den Anforderungen der EN 1307,

Herstellungsart: 3-dimensional gebundene Monofilamente
+ Antirutschgranulat
Polmaterial: 100% Vinyl, durchgefärbt
Rückenmaterial: offene Struktur / Everfort® Vinyl

Hergestellt mit phthalatfreiem Vinylrücken und zu 100%
recyclingfähig.

Strapzierwert (EN 1307): Klasse 33
Gesamtdicke (ISO 1765): mit Rücken 12 mm /
offene Struktur 11 mm
Gesamtgewicht (ISO 8543): mit Rücken 6.500 g/m² /
offene Struktur 3.500 g/m²
Brandverhalten (EN 13501-1): Bfl-s1

Dessin/Farbe: einfarbig
Rollen inkl. 2,5 cm Everfort-Vinylstoßrand: 127 cm
Rollen, offene Struktur: 122 cm
Matten, offene Struktur: 60 x 90 cm
Farbton nach Wahl des AG aus der Standardkollektion,

Erzeugnis des Belages Coral® Grip MD,
Farbe...........oder gleichwertiger Art.

Erzeugnis des Belages

.......................................................
vom Bieter einzutragen.

**1.10 Coral Luxe**
Textiles Sauberlaufsystem entsprechend den
Anforderungen der EN 1307,

Herstellungsart: getuftet,  5/32"Schnittpol
Polmaterial: 100% Polyamid
Trägermaterial: Polyesterfaservlies
Rückenmaterial: Everfort® Vinyl
(auch mit FR-Latex-Rücken erhältlich)

Hergestellt in Europa mit phthalatfreiem Vinylrücken
und zu 100% recyclingfähig.

Strapzierwert (EN 1307): Klasse 31
Gesamtdicke (ISO 1765): 8,5 mm
Gesamtgewicht (ISO 8543): 4.100 g/m²
Poleinsatzgewicht (ISO 8543): 1.000 g/m²
Brandverhalten (EN 13501-1): Bfl-s1
Komfortwert (EN1307): LC3

Dessin/Farbe: Mehrfarbig, meliert
Rollen inkl. 2,5 cm Everfort-Vinylstoßrand:
105 cm / 205 cm
Matten inkl. 2,5 cm umlaufenden Vinyl-Stoßrand:
105 x 155 cm / 135 x 205 cm
Farbton nach Wahl des AG aus der Standardkollektion,

Erzeugnis des Belages Coral® Luxe,
Farbe...........oder gleichwertiger Art.

Erzeugnis des Belages

.......................................................
vom Bieter einzutragen.

**1.11 Coral Welcome**
Textiles Sauberlaufsystem entsprechend den
Anforderungen der EN 1307,

Herstellungsart: getuftet,  5/32"Schnittpol
Polmaterial: Econyl, 100% recyceltes Polyamid-BCF
Trägermaterial: Polyesterfaservlies
Rückenmaterial: Everfort® Vinyl
(auch mit FR-Latex-Rücken erhältlich)

Hergestellt in Europa mit phthalatfreiem Vinylrücken
und zu 100% recyclingfähig.

Strapzierwert (EN 1307): Klasse 33
Gesamtdicke (ISO 1765): 9,0 mm
Gesamtgewicht (ISO 8543): 3.950 g/m²
Poleinsatzgewicht (ISO 8543): 750 g/m²
Brandverhalten (EN 13501-1): Bfl-s1
Komfortwert (EN1307): LC2

Dessin/Farbe: Mehrfarbig, gestreift mit Kratzgarn,
Rollen inkl. 2,5 cm Everfort-Vinylstoßrand: 205 cm
Matten inkl. 2,5 cm umlaufenden Vinyl-Stoßrand:
105 x 155 cm
Farbton nach Wahl des AG aus der Standardkollektion,

Erzeugnis des Belages Coral® Welcome,
Farbe...........oder gleichwertiger Art.

Erzeugnis des Belages

.......................................................
vom Bieter einzutragen.

USt %: 19,00
